# Pauschale Tanktechnik BAB BW
Angebotsaufforderung (GAEB DA XML 3.2, DA83)
Projekt: A-P0113-20
Währung: EUR
Auftraggeber: Autobahn GmbH des Bundes, Niederlassung Südbayern (München), Autobahn GmbH-NL BY-S, Seidlstr.7-11, 80335 München, Seidlstraße 7-11, 80335 München, Telefon 089 54552-0
Erstellt mit: GXML Toolbox V3.3 R20230829, iTWO_64 V25.0.650, 18.06.2026

## AP011320018 TT_BAU_AM_Heidenheim_Sanierung_Befüllfläche_LAU
Datum: 18.06.2026
WaGr: 99_99_01

### 01 Ersatzneubau Abfüllfläche

*Hinweis: Beschreibung der Baumaßnahme*
- Vorhaben/Sachstand
Auf dem Gelände der Autobahnmeisterei Heidenheim soll die Abfüllfläche für das Tanklager der Betriebstankstelle ertüchtigt werden. Die in Betrieb befindliche Tankstelle soll während der Baumaßnahmen in Betreib bleiben. Die Entwässerung der Abfüllfläche erfolgt unverändert über das best. Entwässerungssystem. Das an der Fläche neu zu verbauende Rinnen-System ersetzt teilweise die best. Entwässerung.

-Grund der Maßnahme / Abstimmungen
Für die benannte Abfüllfläche ist im Rahmen der AwSV-Begutachtung ein zu beseitigender Mangel festgestellt worden. Die Oberfläche der best. Beton-Abfüllfläche wurde als schadhaft eingestuft. Eine Behebung des Mangels wurde angefordert.
Die geplanten Maßnahmen sollen diesen Mangel beseitigen.

Vor dem Hintergrund der Mangel-Behebung ist mit dem zuständigen AwSV-Gutachter ein Sanierungs-Konzept entwickelt worden, welches vom Gutachter als abnahmefähig verabschiedet wurde.
Sonstige Genehmigung und Bescheide liegen zu dem Vorhaben nicht vor.

-Maßnahmen
Neben der reinen Ertüchtigung der best. Beton-Fläche sind folgende Punkte abnahmefähig abgestimmt, entsprechend geplant und umzusetzen.

-Ableitung der Abwässer aus der Befüllfläche wie bisher weiterhing über das Rinnen- und Schacht-System des Betriebshofs an die bes. Abwasser-Behandlung der Autobahn.

-Havarie-Sicherung für den Abfluss aus der Befüllfläche mittels neu einzubauenden Schacht mit Ablaufstopfen, welcher während der Kraftstoffbefüllung zwingend geschlossen sein muss. Diese Handhabung wird über eine Betriebsanweisung vom Betreiber vorgegeben.

-Erneuerung der Einlaufrinne im Bereich der Abfüllfläche. Einseitiger Abschluss des neuen Rinnen-Stücks, sodass nur über den abstopfbaren Ablauf entwässert wird.
Das neue Rinnen-Stück wird an den nahegelegenen Sammelschacht mittels neuer HDBE-Grundleitung und Schacht-Kernbohrung angebunden.

-Sanierung der best. Betonfläche wie folgt:
• Abtrag der schadhaften Oberfläche im Strahl-Verfahren (z.B. Metall-Kugel-Strahlen)
• Modellierung einer Aufkantung links, rechts und hinten mittels flü.di. Sanier-Beton.
• Sicherstellung eines Gefälles Richtung-Einlaufrinne
• Aufbringung einer Haftbrücken-Schicht zur optimalen Verbindung der flü.di. Sanierschicht mit dem Unterbau
• Aufbringung einer flächigen Sanier-Betonschicht zur Herstellung eine flü.di. Oberfläche
• Fugenschnitte nach Bedarf
• Anarbeitung an die 6 Stahl-Domschächte

-Einbau von flü.di. Fertigteil-Betonfahrbahn-Platten mit Aufkantung und Gefälle Richtung
Einlaufrinne.

-Einbau von flü.di. Hochbordsteinen zwischen neuer Entwässerungsrinne und best. Beton-Befüllfläche, zur Aufnahme des Höhenunterschieds OK Befüllfläche und OK Rinne/Fahrbahn.
(Rinne und Hochbord ersetzend die vormalige Stufen-Schlitzrinne im Bereich der Abfüllfläche)

-Lau-zugelassene Verfugung des gesamten Befüllbereichs.

-nach Fertigstellung der Arbeiten wird eine AwSV-Nachprüfung erfolgen

-die o.g. Lösung erfordert folgende Handlungsanweisungen:
• Abstopfen des Ablaufs aus dem neuen Rinnen-Stück während des Befüllvorgangs
• Befüll-Vorgänge nicht bei Regen (Minimierung der anfallenden Abflussmenge
Während der Befüllung)

#### 01.01 Entsorgungskonzept

**01.01.0001 Erstellung eines Rückbau- und Entsorgungskonzepts für die Baureifmachung Ertüchtigung Befüllfläche**
*** Pauschalposition
Beschreibung von
-von Art und Menge der zu erwartenden Abfälle.
-von Sortierung, Transport und Entsorgung der Abfälle
-der Recycling- und Verwertungsquoten

Erläuterungen zur Berücksichtigung der gesetzliche
Vorgaben und
Vorschriften.
Menge: 1,000 Psch

#### 01.02 Baustelleneinrichtung

*Hinweis: VORBEMERKUNGEN BAUSTELLENEINRICHTUNG*
Folgende DIN-Vorschriften sind verbindlich:
- DIN 18299 2019-09 Allgemeine Regelungen für
  Bauarbeiten jeder Art
Dem AN werden die Anschlußpunkte für
Wasser (Trinkwasserqualität) und Strom (220/380 V) benannt.
Die weitere Fortführung der Medien liegt im Verantwortungsbereich
des AN.
Die Einleitung des Schmutzwassers kann an den dafür
gekennzeichneten Stellen erfolgen. Die Kosten für:
- die Fortführung der Medienleitungen und deren
  Verteilung und
- Verbrauch
sind in den Einheitspreisen einzurechnen und werden
nicht gesondert vergütet.
Der AN muß Anlagen, die ihm gem. VOB Teil B,
Par. 4, Ziffer 4, zur Verfügung gestellt wurden, nach Abschluß
aller Arbeiten in den ursprünglichen Zustand versetzen.
Bauwasseranschluß
Der AN verpflichtet sich, einen Bauwasseranschluß
innerhalb des Grundstücks auf seine Kosten herzustellen und
diesen über die gesamte Bauzeit bis zur Fertigstellung
sämtlicher Arbeiten, inkl. Ausbauarbeiten, vorzu- halten.
Der Bauwasseranschluß muß allen Firmen, die am Bau
beteiligt sind, zugänglich gemacht werden. Gebühren für
die Einrichtung und den Abbau trägt der AN. Die
Verbraucherkosten während der Bauzeit trägt der AN.
Eine Abrechnung des Bauwassers für Ausbaugewerke wird nur
anerkannt, wenn vor und nach Abschluß der Vertragsleistungen
der Zählerstand gemeinsam festgehalten wird.
Stromanschluß
Der AN ist verpflichtet, den Baustromanschluß innerhalb
des Grundstücks auf seine Kosten herzustellen und diesen
über die gesamte Bauzeit bis zur Fertigstellung sämtlicher
Arbeiten, incl. Ausbauarbeiten, vorzuhalten.
Der Baustromanschlußkasten muß allen Firmen, die am Bau
beschäftigt sind, zugänglich gemacht werden. Der eigentliche
Anschluß wird auf dem Baugrundstück bauseits bereitgestellt.
Die Stromkosten während der Bauzeit trägt der AN.
Der Anschluß der Stromabzweigleitungen, sowie der Einbau
von Zwischenzählern durch Dritte,
hat der AN den jeweiligen Firmen in Rechnung zu stellen.
Eine Abrechnung des Baustroms für die Ausbaugewerke
wird nur anerkannt, wenn vor und nach dem Abschluß der
Vertragsleistungen der Zählerstand gemeinsam
festgehalten wird.
Besondere Hinweise
Vor Einrichten der Baustelle ist ein Baustelleneinrichtungsplan zu erstellen und dem AG und SiGeKo zur
Genehmigung vorzulegen. Dabei ist zu berücksichtigen, daß
etwaige Vermessungsarbeiten, insbesondere für Absteckung
und Nachprüfung der Straßen-, Wege- und Baugrenzen,
nicht behindert werden.
Im Einrichtungsplan ist die Lagerung der Erd- und
Abbruchmassen sowie der Aufstellplatz für Schuttcontainer
mit zu berücksichtigen.
Die für die Baustelleneinrichtung zu nutzenden Flächen,
Lagerflächen, freizuhaltende Flächen und dergleichen
sind im Baustelleneinrichtungsplan unter Angabe des
Verwendungszweckes anzulegen.
Baustelleneinrichtung auf Grasnarbe oder Humus ist
nicht gestattet.
Vor Einrichten der Baustelle hat der AN den Zustand der
an das Baugrundstück grenzenden Gehweg- und Fahrbahnbefestigung sowie der angrenzenden Grundstücksflächen in
Anwesenheit der jeweiligen Eigentümer festzustellen.
Darüber ist ein Protokoll zu führen und von beiden Seiten
zu bestätigen.
Die Einrichtung der Baustelle ist so vorzunehmen, daß die
Ver- und Entsorgungsleitungen der Baumaßnahme
rechtzeitig und ohne Behinderung verlegt werden können.
Nach Beendigung der Bauarbeiten und Beseitigung der
Baustelleneinrichtung ist, soweit erforderlich, der
ursprüngliche Zustand wiederherzustellen.
Vorhanden Grenzsteine sind mit Beginn der Arbeiten im
Zuge der Baustelleinrichtung bis zum Räumen der
Baustelleneinrichtung zu sichern.
Vor Beginn der Arbeiten hat sich der AN über den
Verlauf von Leitungen, Kabeln usw. (unter- und
überirdisch) zu informieren. Notwendige Umlegungen
sind rechtzeitig vom AN zu beantragen.
Die Baustelleneinrichtung (insbesondere Gerüste) ist so
anzulegen, daß die Ausführung der Hausanschlüsse zu
jeder Zeit möglich ist. Der AN hat sich über die Lage der
Hauseinführungen rechtzeitig zu informieren.
Abrechnungshinweise
Sofern im LV nicht gesondert beschrieben wird, gilt im
Regelfall:
- Baustellenzufahrt
- Herrichten des Baugrundes
- Einrichten, Betreiben der Baustelle
- Vorhalten der Baustelleneinrichtung
- Räumen der Baustelleneinrichtung
Die nachfolgend aufgeführten Bauschutt- und
Mischmüllcontainer sind nicht für
Die Entsorgung des Abbruchmaterials sowie des Alt-Equipments
ist im vom AN zu erstellenden Rückbau- und Entsorgungskonzept
beschrieben.

*Hinweis: Vor- und Unterhaltung eines Bürocontainer durch AN entfällt*
Die Vor- und Unterhaltung eines Bürocontainer durch AN ist nicht
erforderlich. Bauseits wird eine Räumlichkeit zur Verfügung gestellt,
die den Anforderungen eines Bau- bzw. Bürocontainers erfüllt.
Die Kosten für Energie, Heizung, Wartung und tägliche Reinigung werden
bauseits getragen. Nutzungsdauer: für die gesamte Bauphase

**01.02.0001 Einrichten sowie Räumen der Baustelle**
*** Pauschalposition
Einrichten sowie Räumen der Baustelle und
Wiederherstellung
des Geländes, einschl. Entfernen von Fundamenten und
Verunreinigungen sowie Beseitigen der vom AN
verursachten Schäden an allen Zufahrtswegen mit
insbesondere folgenden, in den Pauschalpreis
einzurechnenden Leistungen:
-Freimachen des Geländes
-Herrichten von erforderlichen Baustraßen
-Herrichten der erforderlichen Lager- und Arbeitsplätze
-Notwendige Geräte, Werkzeuge und Hilfsmittel
Menge: 1,000 Psch

**01.02.0002 Baustelleneinrichtung vorhalten**
Baustelleneinrichtung vorhalten
Abrechnung nach angefangener Woche.
Menge: 8,000 Wo

**01.02.0003 Bauzaun, Stahlrahmen mobil, h=2,00 m**
Bauzaun aus mobilen Stahlrahmenelementen mit
Rundstahlfüllstäben, Stützfüßen aus Beton, inkl.
sämtlicher
Verbindungen, Kupplungen etc.
Der Zaun ist aufzustellen und nach Abschluss aller
Bauarbeiten
wieder abzubauen.
Türen und Tore werden gesondert vergütet.
Zaunhöhe: 2,0 m
Umsetzen und Neuaufstellen während der Veränderung des
Baufortschrittes ist einzukalkulieren
Menge: 70,000 lfdm

**01.02.0004 Baustromanschluss**
*** Pauschalposition
Baustromanschluss mit Messsatz, auch für Fremdfirmen
nutzbar, für fünf Abgänge, mit Anschlusskabel,
Verteilerkasten
mit Schloss, ausreichend abgesichert, herstellen,
vorhalten;
nach Fertigstellung des Bauwerks abbauen. Die
behördlichen
Anträge für die Einrichtung und Beseitigung der Anlage
sind
ohne Mitwirkung des AG zu stellen. Ausführung wie
folgt:
Einspeisung:
1 Lasttrenner 3 x 125 A
Abgänge:
Felder, bestückt mit je
-1 Hauptsicherung 3/63 A
-1 Zwischenzähler
-1 FI-Schalter 4 x 63 A/500 mA
-1 CEE-Steckdose 5/32 A
-1 CEE-Steckdose 5/16 A
-1 FI-Schalter 4 x 25 A/30 mA
-2 Schuko-Steckdosen 2 x 16 A/230 V
Alle Steckdosen mit entsprechender Vorsicherung. Die
Angaben sind Mindestwerte.
Nennspannung: 400 V
Vorhaltedauer: Bauzeit
Menge:  1 Stück
Menge: 1,000 Psch

**01.02.0005 Bauwasseranschluss mit Messeinrichtung**
*** Pauschalposition
Bauwasseranschluss mit Messeinrichtung, auch für
Fremdfirmen nutzbar, herstellen, vorhalten,
unterhalten,
frostsicher verwahren und nach Fertigstellung des
Bauwerks
abbauen.
Die behördlichen Anträge für die Einrichtung und
Beseitigung
der Anlage sind ohne Mitwirkung des AG zu stellen.
Ausführung wie folgt:
-2 Absperrventile
-1 Entleerungshahn
-1 Erdungsbrücke
Nennweite Hauptanschluss DN 25
Anzahl der Entnahmestellen 3 einschließlich Ventil und
Schlauchverschraubung DN 15
Vorhaltedauer: Bauzeit
Menge: 1,000 Psch

**01.02.0006 Schuttcontainer (Bauschutt) 7 cbm**
Schuttcontainer (Bauschutt)
Schuttcontainer für Bauschutt, 7 cbm, für die
Gesamtzeit
der Baumaßnahme, inkl. Abfuhr und Entsorgung auf eine
Deponie nach Wahl des AN zur Verfügung stellen.

Die Abrechnung erfolgt nach Aufmaß/Wiegekarte.
Menge: 1,000 St

**01.02.0007 Dokumentation, Unterlagen 3-fach in Form eines Ordners u. auf Datenträger USB-Stick**
*** Pauschalposition
Dokumentationsunterlagen 3-fach in Form eines Ordners
sowie
auf Datenträger USB
Lieferscheine und Bedienungsanleitungen sämtlicher
verbauter
Bauteile wie Einlaufschächte, Abscheider etc. sowie
folgende
Bescheinigungen und Unterlagen wie z. B.
Fachbetriebszulassung nach WHG
Bescheinigung über ausgeführten Fahrbahnaufbau
Bescheinigung Lastplattendruckversuche
Übereinstimmungszertifikat über das Bauprodukt Beton
als
Abdichtungsmittel für Flächen
ÜK II Überwachungsprotokoll
Lieferscheine Beton
Zulassung über verbaute Hofabläufe und oder Rinnen etc.
Statik und Bewehrungsplan der Betonfahrbahn
Fugenplan
Prüfzeugnis der verlegten HDPE Leitungen einschließlich
Zulassung der Schweißer
Zulassung Verfugungswerkstoff
Klima und Verarbeitungsprotokoll
Errichter Erklärung / Übereinstimmungserklärung mit dem
geregeltem Bauprodukt
Menge: 1,000 Psch

#### 01.03 Abbruch Fahrbahn und Baureifmachung

*Hinweis: VORBEMERKUNGEN ABBRUCHARBEITEN*
VORBEMERKUNGEN ABBRUCHARBEITEN
Maßgebend für die Ausführung der Abbrucharbeiten ist
die VOB Teil C, DIN 18299 (ATV) 2019-09, einschließlich
aller Nebenleistungen Punkt 4.1, sowie DIN 18459 2016-09.
Sämtliche Unfallverhütungsvorschriften sind einzuhalten, wie z.B.:
- Absperrungen, Beleuchtungen der Baustelle, einschließlich der erforderlichen Sicherung des öffentlichen Verkehrs in Absprache mit den zuständigen
  Behörden.
In den Einheitspreisen sind die Kosten für das Laden,
die Abfuhr und das Entsorgen des Abbruchmaterials einzukalkulieren.
Die Zuwegung der Baustelle erfolgt über die jeweilige
öffentliche Verkehrsfläche.
Ausbau und Entsorgung kontaminierter und/oder gesundheitsgefährdender Baustoffe (z.B. Asbest, KMF) erfolgt
ausschließlich in gutachterlicher Begleitung, die Ab-
rechnung erfolgt separat zum Nachweis.
Der AN hat sich vor Angebotsabgabe über die Örtlichkeiten und die hierzu in den nachfolgenden Positionen
beschriebenen Leistungen, der Art und Umgang, genauestens
zu informieren. Spätere Einreden oder Nachträge, die
nicht auf verdeckten Kontaminationen basieren, werden
nicht anerkannt!

**01.03.0001 Mutterbodenabtrag (Kl. 1)**
Mutterbodenabtrag
Mutterboden (Bodenklasse 1) inkl. Bewuchs lösen,
abtragen und zur Wiederverwendung seitwärts lagern.
Überschüssiger Mutterboden laden
und auf eine Deponie nach Wahl des AN entsorgen, inkl.
Entsorgungsgebühren.
(im ...-TS-N AP-BGa-...  Nr. 3)

Abtragdicke: bis 30 cm
Menge: 15,000 m2

**01.03.0002 Bodenabtrag im Grünbereich (Kl. 3-4)**
Tankgrube (oberer Teil):
Boden der Bodenklassen 3-4
( Kiessande und schluffige, gemischtkörnige Böden)
lösen,
abtragen und auf
einer Deponie nach Wahl des AN entsorgen.

Das Grobplanum ist nach den Forderungen des
Baugrundgutachtens herzustellen. Ein Gefälle von 1%
ist stets erforderlich.
Menge: 4,500 m3

*Hinweis: DIN-Normen 18300 (Erdarbeiten), 18301 (Bohrarbeiten), 18304 (Ramm-, Rüttel- und Pressarbeiten), DIN 18324 (Horizontalspülbohrungen)*
Die bisher verwendete DIN-Normen 18300 (Erdarbeiten), 18301
(Bohrarbeiten), 18304
(Ramm-, Rüttel- und Pressarbeiten), DIN 18324 (Horizontalspülbohrungen)
der VOB/C ist
durch die Neufassung DIN 18300:2015-08 ff im August 2015 ersetzt worden.
Mit Inkrafttreten der neuen VOB 2015 entfällt die Klassifikation nach
Bodenklassen.
Die Klassifikation wird durch die Einführung von Homogenbereichen
ersetzt.
Aufgrund der Übergangsphase und da die Bodenklassen zum Teil nach wie
vor angewandt
werden, finden in dieser Ausschreibung die Bodenklassen weiterhin
Verwendung.
Auf die Angabe der Homogenbereichen wird verzichtet.

**01.03.0003 Trennschnitte (Asphaltfahrbahn)**
Trennschnitte
Trennschnitte in Asphaltfahrbahn herstellen, Tiefe = 25
-
30 cm, für Teilaufbruch einzelner Abschnitte.
Menge: 40,000 m

**01.03.0004 Abbruch Asphalt im Fahrbahnbereich**
Abbruch Asphalt im Fahrbahnbereich,
aufbrechen, laden und gem. Entsorgungs-Konzept
auf einer Deponie nach Wahl des AN entsorgen.
entsorgen.

Begrenzt wird der aufzubrechende Bereich durch einen
Asphalt-Schnitt.
Menge: 23,100 m3

**01.03.0005 Abbruch Asphalt-Fahrbahn-Unterbau im Fahrbahnbereich**
Abbruch Aspahlt-Fahrbahn-Unterbau (altes Trag- u.
Frostschutzschicht) im Fahrbahnbereich, abbrechen und
fachgerecht wiederverwenden (unter Asphalt).

Nicht wiederverwendetes Material laden und gem.
Entsorgungs-
Konzept auf einer Deponie nach Wahl des AN entsorgen.

Begrenzt wird der aufzubrechende Bereich durch einen
Asphalt-Schnitt.
Menge: 77,000 m3

**01.03.0006 Bodenabtrag im Bereich der Verkehrsflächen (Kl. 3-4)**
Boden von Verkehrsflächen in
verschiedenen Schichtdicken lösen, laden und auf einer
Deponie
nach Wahl des AN entsorgen.

Abtragsdicke bis 80 cm
Bodenklasse 3-4

Das Grobplanum ist nach den Forderungen des
Baugrundgutachtens herzustellen. Ein Gefälle von 1%
ist stets erforderlich.
Menge: 38,500 m3

**01.03.0007 Betonrohre**
Betonrohre NW bis 300 mm, ausbauen,
Rohrgrabenanschlüsse
an Schacht schließen, Schutt laden und auf eine
Deponie nach Wahl des AN entsorgen einschl.
Entsorgungsgebühren.

Die erforderlichen Erdarbeiten sind in den
Einheitspreis einzukalkulieren!
Menge: 3,000 m

**01.03.0008 Kunststoffrohre**
Entwässerungs- und Leerrohre, PVC-/HDPE-Rohre NW bis DN
300 ausbauen, Rohrgrabenanschlüsse an Schacht schließen
und auf eine Deponie nach Wahl des AN entsorgen
einschl.
Deponiegebühren.

Die erforderlichen Erdarbeiten sind in den
Einheitspreisen
einzukalkulieren!
Menge: 3,000 m

**01.03.0009 Füllkies 0/45**
Füllkies 0/45
Füllkies, Körnung 0/45, liefern einbauen und lagenweise
(max. 20 cm pro Lage) verdichten (Dpr >= 100%,
EV2 > 45 MN/m²). Zur Auffüllung des Geländes ist ein
frostunempfindliches (Frostempfindlichkeitsklasse F1
gem.
ZTVE-Stb 76) Material mit guter Verdichtungsfähigkeit
(GI, GW), Feinkornanteil weniger als 5%, zu verwenden.

Der geforderte Verdichtungsgrad ist mittels Lastplatten
druckversuchen nachzuweisen. Die Kosten für diese
Nachweise sind vom AN zu tragen.
Menge: 38,500 m3

**01.03.0010 Herstellen Planum**
Herstellen Planum
Grobplanum 80 cm unter zukünftiger GOK herstellen. Ein
Gefälle von 1% ist stets erforderlich.
Menge: 77,000 m2

#### 01.04 Erdarbeiten

*Hinweis: Z0-Aushub:*
Mit Einstufung Z0 wird das ausgehobene Material als unbelasteter Boden
deklariert.
Dieser Aushub entspricht der LAGA-Richtlinie und kann ohne besondere
Sicherungsmaßnahmen
in der offenen Bauweise verwendet werden.

Wiederverwendung:
Aushub, der Z0 entspricht, kann in der Regel wieder eingebaut werden,
solange er nicht
mit Schadstoffen kontaminiert ist
und die gesetzlichen Vorgaben eingehalten werden.

BBodSchV:
Wenn der Aushub am Ausbauort wieder eingebaut werden soll, sind die
Grenz- und
Vorsorgewerte der Bodenrichtlinie (BBodSchV) zu beachten.

Z0 Boden muss folgende Bedingungen erfüllen,
um als unbelastet eingestuft zu werden:

-Optisch und geruchlich unauffällig:
Der Boden sollte keine sichtbaren Verunreinigungen oder ungewöhnlichen
Gerüche
aufweisen.
-stammt aus einer unbedenklichen Fläche:
Der Boden sollte nicht aus Bereichen wie Tankstellen, Werkstätten oder
ähnlichen
Orten stammen, wo eine Verunreinigung möglich ist.
-die Menge darf 20 m³ nicht überschreiten (ohne Analyse):
Für größere Mengen ist eine Analyse nach LAGA Boden oder im
Verdachtsfall nach
Deponieverordnung erforderlich.
-darf Zuordnungswerte von Z1.1 nicht überschreiten:
Die Bodenqualität muss die Anforderungen für Z1.1 erfüllen, um als Z0
eingestuft zu
werden.
-Mineralische Anteile (Steine) max. 5 %:
Es dürfen nur geringe Mengen an Steinen oder anderen mineralischen
Bestandteilen
enthalten sein.
-keine nicht mineralischen Fremdstoffe:
Der Boden muss frei von Plastik, Kabelresten und anderen nicht
mineralischen
Fremdstoffen sein.

Der AN hat in einer projektspezifische Klärung in Absprache mit den
zuständigen
Behörden zu prüfen,
ob der Aushub im Rahmen einer Baumaßnahme wieder verwertet werden darf.

Durch eine Bodenanalyse ist vom AN zu klären,
ob der Aushub unbelastet ist.

*Hinweis: Baugruben- und Gräben*
Für alle Baugruben- und Gräben
sind die Vorschriften der DIN 4124 verbindlich
und müssen bei der Durchführung von Bauarbeiten beachtet werden.
Hinsichtlich Baustellensicherheit gelten Überdies die Vorschriften der
BG BAU.

Böschungswinkel-Vorgaben vom Bodengutachter liegen vor.

Böschungswinkel:
Die DIN 4124 legt maximal zulässige Böschungswinkel fest, die je nach
Bodentyp
variieren
(z.B. 45° für bindige Böden, 60° für steife Böden, 80° für Fels).
Bei Überschreitung dieser Winkel ist ein Standsicherheitsnachweis
erforderlich.
Absturzsicherung:
Bei Böschungen mit einer Neigung von mehr als 60° und einer Höhe von
mehr als 2 m ist
eine Absturzsicherung vorgeschrieben. Dies kann durch Absturzsicherungen
(z.B. Absturzvorrichtungen) oder durch den Einsatz von Verbau erfolgen.
Arbeitsbereichbreite:
Die DIN 4124 schreibt vor, dass die Arbeitsbereichbreite mindestens 1,50
m beträgt,
um einen sicheren Abstand zwischen dem Arbeiter und der Böschung zu
gewährleisten.
Verbau:
Bei Baugruben und Gräben, die tiefer als 1,50 m sind, muss ein Verbau
eingesetzt
werden,
um die Standsicherheit der Böschung zu gewährleisten. Die Art des
Verbaus hängt von
der Bodenart und den Gegebenheiten ab.
Zugänge:
Bei Gräben und Baugruben mit einer Tiefe von mehr als 1,25 m sind
Zugänge mit einem
Seitenschutz zu versehen. Bautreppen oder Bauleitern sind für den Zugang
zu
verwenden.
Fahrzeuge und Geräte:
Fahrzeuge und Baugeräte müssen einen ausreichenden Abstand zur Böschung
einhalten.
Die geforderten Abstände sind der DIN 4124 zu entnehmen.
Standsicherheitsnachweis:
Bei Böschungen, die höher als 5,00 m sind oder bei denen die
Böschungswinkel
überschritten werden, sowie bei nicht konkret einordenbaren Situationen
ist ein Standsicherheitsnachweis erforderlich.
Dieser Nachweis ist durch AN zur erbringen.

*Hinweis: In Anlehnung an die DIN 4124 beträgt die maximale*
In Anlehnung an die DIN 4124 beträgt die maximale Böschungsneigung bei
der Errichtung
von Baugruben 45° in den oberflächennahen grob- und gemischtkörnigen
Auffüllungen,
Sande mit relevanten schluffigen Anteilen sowie unterlagernden
Kiessanden.
Die teilweise anstehenden schluffigen und gemischtkörnigen Böden mit
relevanten
schluffigen Anteilen sind wasserempfindlich. Die Erdarbeiten sind daher
abschnittsweise
und nur bei entsprechender Witterung auszuführen. Für die Erdarbeiten
sollten nur
Kettenfahrzeuge zum Einsatz kommen, da Radbagger erheblich Fahrspuren
verursachen,
die den Untergrund zusätzlich aufweichen und destabilisieren. Werden die
Böden im
Bereich der Aushubsohle durch Niederschläge aufgeweicht, sind diese
Böden
abzuschieben und zu beseitigen und gegen gut kornabgestufte
kiesige/schotterige Böden
zu ersetzen.

Auf Grund der Grundwasserverhältnisse (mögliches Schichtwasser) ist eine
offene
Wasserhaltung mit Pumpensumpf vorzuhalten und bei Bedarf einzubauen und
zu betreiben.

*Hinweis: Folgende Umrechnungsfaktoren werden angewendet:*
Folgende Umrechnungsfaktoren werden angewendet:
Oberboden, 1 / 2,0
Sand 0-2 mm, 1 / 1,75
Kiessand 0-32 mm, 1 / 1,72
Kalksteinschotter 32 - 56 mm, 1 / 1,56
Siebschutt, 1 / 1,80
Schottertragschicht, 1 / 1,85
Frostschutzschicht, 1 / 1,85

**01.04.0001 Rohrgrabenaushub für Entwässerungsrohre, zwischenlagern**
Rohrgraben für Entwässerungsrohre ausheben,
Aushub laden und innerhalb des Werksgeländes
zwischenlagern.
In den Einheitspreis sind alle Nebenarbeiten, wie
zusätzliche Vertiefungen, Planie der Grabensohle sowie
der
Aushub im Bereich der Schächte und Arbeitsräume für
Rohrverbindungen einzurechnen.
Grabenbreite: 0 - 2,0 m
Zul. Abweichung von Sollhöhe +/- 5 cm
Bodenklasse: 3  - 4
Rohrgrabentiefe bis 2,5 m
Transportweg bis 500 m

Böschungswinkel-Vorgabe gem. Bodengutachter: 45°
Menge: 45,000 m3

**01.04.0002 Aushub für Rinnen-Fundamente, zwischenlagern**
Graben für Rinnen-Fundamte ausheben, Aushub laden
und innerhalb des Werksgeländes zwischenlagern.
In den Einheitspreis sind alle Nebenarbeiten, wie
zusätzliche Vertiefungen, Planie der Grubensohle sowie
der
Aushub für Arbeitsräume für Rohranschlüsse
einzurechnen.
Grubenbreite: 0 - 2,0 m
Grubenlänge: 0 - 4,0 m
Zul. Abweichung von Sollhöhe +/- 5 cm
Bodenklasse: 3  - 4
Grubentiefe bis 2,5 m

Böschungswinkel-Vorgabe gem. Bodengutachter: 45°
Menge: 13,000 m3

**01.04.0003 Rohrbettung, Sand, bis 20 cm**
Rohrbettung aus Sand, für Sauberkeitsschicht und für
Teil- oder Vollummantelung einbauen, verdichten.
Auflager-, Ummantelungsdicke bis 20 cm
Körnung bis 2 mm
Menge: 4,500 m3

**01.04.0004 Rohrgrabenverfüllung**
Rohrgrabenverfüllung, mit zwischengelagertem Material,
lagenweise einbauen und verdichten
Menge: 40,500 m3

**01.04.0005 Baugrubenverfüllung**
Baugrubenverfüllung, mit zwischengelagertem Material,
lagenweise
einbauen und verdichten
Menge: 4,000 m3

**01.04.0006 Zwischengelagerten Boden / Aushub laden und entsorgen Z 0**
Zwischengelagerten Boden / Aushub laden und entsorgen
einschließlich Transportkosten und Deponiegebühren
Material Z 0
Bodenklasse: 3 - 4

Der Nachweis für die Einstufung Z0 ist vom AN zu
erbringen.
Menge: 77,000 m3

**01.04.0007 Lastplattendruckversuch, Prüfprotokoll**
Ermittlung der Verdichtungs- bzw.
Tragfähigkeitswerte mittels Lastplattendruckversuch
nach DIN 18134 durch unabhängiges Prüflabor;
einschl. Bereitstellung der erforderlichen
Fahrzeuge/Geräte,
Prüfprotokolle in dreifacher Ausfertigung.

Nachweis, dass die von der Statik angeforderten
Verdichtungs-
bzw. Tragfähigkeitswerte erreicht sind
Menge: 2,000 St

#### 01.05 Schlitzrinne Rückbau

**01.05.0001 Schlitzrinne mit Aufkantung rückbauen**
best. Schlitzrinne aus Beton zur Begrenzung der
bestehenden Befüllbereichs aufnehmen, einschl.
Betonbett
und aller nicht mehr benötigten Einbauteile, laden
und auf eine Deponie nach Wahl des AN entsorgen, inkl.
Entsorgungsgebühren.
Menge: 12,000 lfdm

**01.05.0002 Betonabbruch**
Betonabbruch, bis C12/15, unbewehrt, Unterbau
Plattenbeläge, Hochborde, Verbundsteinpflaster sowie
Tragschicht von Betonfahrbahnen oder Fundamente von
Hochborden aufbrechen, Schuttmassen laden und auf
eine Deponie nach Wahl des AN entsorgen einschl.
Entsorgungsgebühren.
(im ...-TS-N AP-BGa-...  Nr. 2)

Abtragstärke: bis 30 cm
Menge: 4,000 m3

#### 01.06 Rinne, Einlauf mit Stopfen

*Hinweis: VORBEMERKUNGEN ENTWÄSSERUNGSARBEITEN*
Als Ausführungsgrundlage für die Entwässerungsarbeiten
gelten die DIN - Vorschriften und Richtlinien:
- DIN 18 300 2019-09  Erdarbeiten
- DIN 18 306 2016-09  Entwässerungskanalarbeiten
- DIN 18 308 2019-09  Drän- und Versickerarbeiten
Bei fehlender Bieterangabe für ein gleichwertiges
Fabrikat/Erzeugnis/Typ ist der Ausführung die Vorgabe
zu Grunde zu legen.
Für Auftragsvergabe, Ausführung der Arbeiten, Aufmaß,
Abrechnung und Gewährleistung gilt die VOB, soweit in
dieser Vorbemerkung und im Text der nachfolgenden
Leistungsbeschreibung nichts anderes gesagt ist. Für
alle innerhalb des Erdreiches liegenden Leitungen sind
entweder Kunststoffrohre "KG2000" oder glasierte
Steinzeugrohre nach DIN 1230, I. Wahl vorzusehen. Die
Ausführung von Grundleitungen zwischen Wirkbereich,
Waschanlage und Abscheideeinrichtungen erfolgt
grundsätzlich und ausschließlich kraftschlüssig und
absolut flüssigkeitsdicht in HDPE. Die Ausführung mit
Schiebmuffen und Rollringdichtung ist nicht zulässig.
Die Rohrleitungen sind entsprechend den bauseitig zur
Verfügung gestellten Entwässerungsplänen gradlinig in
kürzester Leitungsführung zu verlegen.
- Krümmungen, Abzweigungen und sonstige
Richtungsänderungen sind nur mit Formstücken
auszuführen.
- Die Rohre sind fest zu unterstopfen, so daß
durch darüber hinweggehenden Verkehr keine
Schäden eintreten können.
- Auf ausreichendes Gefälle (2%) ist besonders zu
achten.
- Die Rohre sind den behördlichen Vorschriften
entsprechend zu dichten.
- Rohrgräben mit bereits eingebauten Leitungen
dürfen erst nach Abnahme der Bauleitung
verfüllt werden. Die Verfüllung hat lagenweise zu
erfolgen.
- Evtl. von den Strangplänen abweichende
Ausführungen sind in den Zeichnungen entsprechend
zu berichtigen bzw. in einem neuen Strangplan
festzuhalten und bei Rechnungslegung kenntlich zu
machen.
- Die Abrechnung der Rohrgräben und Rohrleitungen
erfolgt nach Längenmaß. Formstücke werden ohne
besondere Vergütung übermessen. Schächte werden in der
lichten Weite vom Rohrgraben und Rohrleitung
abgezogen.
- Das Aufmaß erfolgt gemeinsam mit der Bauleitung.
- Die Berechnung des Bodenaushubes erfolgt ohne
Ansatz einer etwaigen Böschung, jedoch unter
Berücksichtigung eines ausreichenden Arbeitsraumes
(beidseitig 20 cm bei Rohrleitungen, 50 cm bei
Einbauten und Schächten). Der Aushub von Böschungen
jeder Art, sowie evtl. notwendiger Verbau von
Rohrgäben oder Behältergruben ist in die
Einheitspreise mit einzukalkulieren!
- Die Berechnung des Füllsandes erfolgt auf der Basis
der Aushubmassen unter Abzug des Gesamtvolumens der
Einbauten.
- Rohrleitungen sind auf Wasserdichtheit einschl.
Lieferung und Ableitung des Füllstoffes zu überprüfen
(Druckprobe). Die Kosten hierfür trägt, wenn im
Nachfolgenden nicht separat aufgeführt, der
Unternehmer.

*Hinweis: VORBEMERKUNGEN FUNDAMENTERDER UND BLITZSCHUTZ*
Anforderungen an die technische Ausführung von
Fundamenterder und Blitzschutzleitungen:
Der Fundamenterder ist nach DIN 18014 herzustellen und
muss ENV 61024-1 / VDE 0185/100 entsprechen.
Der Fundamenterder muss entsprechend der VDE 0185 durch
Fachkräfte verlegt werden.
Für den Fundamenterder ist Bandstahl 30x3,5mm bzw.
Rundstahl mit einem Durchmesser von 10mm zu verwenden.
Für erdberührte Anschlußfahnen ist Rundstahl (Edelstahl)
zu verwenden.
Für den inneren Blitzschutz und den späteren Anschluß
von Metallfassaden, Stahlstützen sind Erdungsfestpunkte
mit Gewindebolzen vorzusehen.
Alle Leitungen und Bauteile müssen mindestens aus
spezial verzinktem Stahl nach DIN 48801 und DIN 1548
sein.
Grundsätzlich sind genormte Bauteile zu verwenden.
Ist dies aus zwingenden Gründen nicht möglich, müssen
die Werkstoffe in allen Teilen, besonders in Bezug auf
Korrosionsschutz, Querschnitt und Verbindungen den
genormten Bauteilen gleichwertig sein.

*Hinweis: VORBEMERKUNGEN FUNDAMENTARBEITEN*
Als Ausführungsgrundlage für die Beton- und
Stahlbetonarbeiten gelten die DIN-Vorschriften und
Richtlinien:
- DIN 18 300 2019-09  Erdarbeiten
- DIN 18 331 2019-09  Beton- und Stahlbetonarbeiten
Bei fehlender Bieterangabe für ein gleichwertiges
Fabrikat/Erzeugnis/Typ ist der Ausführung die Vorgabe
zu Grunde zu legen.
1. Die Stahlbetonkonstruktion ist in Ortbetonbauweise
bzw. aus Fertigteilen zu erstellen. Die Gründung erfolgt
auf Fundamentsohlen, Streifen- und Einzelfundamenten.
2. Alle sichtbaren Betonkanten sind mit Dreikantleisten
15 x 15 mm zu brechen.
3. Mit den im Leistungsverzeichnis enthaltenen Angaben
über Bauart, Bauteil, Baustoff und Abmessungen gelten
auch der Herstellungsvorgang und -ablauf bis zur fertigen
Leistung, unter Zugrundelegung der gesetzlichen und
behördlichen Vorschriften und der anerkannten Regeln der
Technik als beschrieben.
4. Alle Maßnahmen für das Betonieren bis -4 Grad sind
in die Einheitspreise einzurechnen. Der Einsatz von
Frostschutzmitteln bedarf der Zustimmung des Auftraggebers.
5. Soweit nicht in einzelnen Positionen oder gesonderten
Ansätzen bereits enthalten, ist die Einrichtung von
Rohrummantelungen in solcherweise durchzuführen und in
die Einheitspreise einzurechnen, daß
Körperschallübertragungen ausgeschlossen und eine
einwandfreie Dehnung gewährleistet ist.
6. Das Herstellen von Aussparungen, Durchbrüchen und
Öffnungen ist bis zu 2,5 qm Einzelgröße bzw. 0,5 cbm
abgegolten. Das Anlegen von Schlitzen bis zu 0,1 cbm je m
Länge wird nicht vergütet.
7. Der Bieter hat auf seine Kosten den Nachweis der
geforderten Bodenpressung gem. Statik mittels
Lastplattendruckversuchen nachzuweisen. Entsprechende
Prüfprotokolle sind zum Nachweis zur
Bewehrungs- und Rohbauabnahme
unaufgefordert vorzulegen.
8. Abtreppungen sind in die Einheitspreise mit
einzurechnen.
9. Das Erstellen eines Schnurgerüstes ist in die
Einheitspreise mit einzukalkulieren und wird nicht gesondert
vergütet.
A. Allgemeines
1. Der Auftragnehmer erbringt der Bauleitung die
bauaufsichtlich geforderten Gütenachweise rechtzeitig und
ohne gesonderte Vergütung.
2. Der Auftragnehmer ist zur rechtzeitigen
Benachrichtigung des Abnehmenden zur Abnahme der
Stahlbetonbewehrung verpflichtet. Vom Abnehmenden
angeordnete Zulage-Bewehrung müssen von diesem
schriftlich in den Abnahmeprotokollen bestätigt werden.
3. Probewürfel sind nach DIN 1045-1, Abs.7.4.3,
anzufertigen. Die Kosten hierfür, für den Transport und
die Prüfung in einem staatlich anerkannten
Materialprüfungsamt trägt der Auftragnehmer. Die
Prüfungsergebnisse sind zweifach an die Bauleitung
weiterzuleiten.
B. Allgemein Konstruktives
1. Alle Stahlbetonteile sind nach dem Ausschalen zu
entgraten. Evtl. auftretende Nester sind nach vorheriger
Rücksprache mit der Bauleitung freizustemmen und mit
C 25/30 zu schließen.
2. Die gesamte Schalungsfläche ist auf ihrer Höhe genau
waage- und senkrecht einzunivellieren.

Treten größere Ungenauigkeiten auf, so hat der
Auftragnehmer ohne vorherige Aufforderung, jedoch
vor Ausführung, nach Rücksprache mit der Bauleitung
für einen entsprechenden Ausgleich vor dem
Verlegen des Belages zu sorgen.
3. Stahlbetonstützen sind vor dem Verlegen der
Bewehrung der Unterzüge in einem
gesonderten Arbeitsgang mit Schüttrohren vorweg
zu betonieren, soweit durch andere
Betonierungsabschnitte nicht andere
Festlegungen getroffen werden.
C. Besondere Anforderungen für den
wasserundurchlässigen Beton
1. Kosten für besondere Maßnahmen zur Erreichung der
geforderten absoluten Wasserundurchlässigkeit sind in die
Einheitspreise mit einzureichen. Das Aufbringen
wasserdichter Putze ist nicht gestattet. Kosten, die durch
evtl. erforderliche Nachdichtungen entstehen, gehen zu
Lasten des Auftragnehmers.
2. Durch die Wahl geeigneter Zemente und Zuschlagstoffe
ist dafür Sorge zu tragen, daß das Schwindmaß des
Betons auf das absolute Minimum reduziert wird.
Der wasserundurchlässige Beton soll ohne Zusatzmittel
hergestellt werden.
3. Für Spreizen- und Verrödelungen bei WU-Betonteilen
sind Glockenankerstangen o. glw. mit mittig
aufgeschweißter Dichtscheibe zu verwenden.
Gleichwertige Ausführungen sind möglich,
wenn die Wasserundurchlässigkeit auch
im Bereich der Verrödelungen gewährleistet wird.
4. Es wird gefordert, daß bei wasserundurchlässigen
Bauteilen Sohle und Wände in einem Arbeitsgang
betoniert werden. Die dadurch anfallenden Mehrkosten,
auch für Aufhängung der Innenschalung, sind in
die Einheitspreise einzukalkulieren.
5. Die Betonüberdeckung bei wasserundurchlässigem Beton
sind mit mind. 35 mm einzuhalten.
D. Besondere Anforderungen bei Sichtbeton
1. Sichtbeton ist mit einem Zementgehalt von
350 kp/cbm Beton auszuführen.
2. Als unterste und oberste Schicht, in einer Dicke von
10 - 20 cm ist Grobkorn über 8 mm unzulässig.
3. Gleiche Farbe aller Zementlieferungen ist
erforderlich. Auf Anforderung der Bauleitung sind
Prüfungen (2 Zementproben zwischen Glasplatten)
kostenlos zu liefern
4. Eine Nachverdichtung (je nach Temperatur des
Frischbetons 1-5 Stunden nach dem ersten Verdichten)
wird gefordert.
5. Besonders gefährdete Sichtbetonteile sind durch
geeignete Maßnahmen für die gesamte Bauzeit zu schützen.
Bei übereinanderliegenden Betonierabschnitten müssen vor
dem Betonieren des oberen Abschnittes die unteren
Sichtoberflächen ggf. mit Folie abgedeckt werden.
6. Durch geeignete Maßnahmen ist zu gewährleisten, daß
Eisenteile, gleich welcher Art, nicht mit den
Sichtbetonflächen in Berührung kommen (Rostflecken).
E. Bewehrung
1. Änderungen der Stahlquerschnitte der statisch
erforderlichen Bewehrung können nur mit Einverständnis
des Statikers und der Bauleitung vorgenommen werden.
2. Besteht durch rostende Anschlußbewehrung für die
angrenzenden Flächen Verschmutzungsgefahr, so ist diese
ohne Mehrkosten mit Zementschlämme gut deckend zu
streichen.
F. Schalung
1. Als Schalungsabstandhalter der Wände, Unterzüge,
Brüstungen usw. sind Kunststoffsternspreizen mit
Kunststoffpfropfen in regelmäßigen Rastern zu verwenden.
2. Bei Sichtbetonschalung wird Zulage vergütet.
Folgende Sichtbetonschalungen werden unterschieden
Schalungsart A
Sägerauhe Spuntschalung gleicher Dicke stumpfer
Gatterschnittstruktur. Brettbreite 9 - 12 cm in
unregelmäßiger Folge. Die dem Beton abgewandte Seite
wird abgerichtet. Nach der Dickenegalisierung soll die
Brettdicke 22 mm betragen.
Bei Wänden geschoßhoher Schalung ist ohne Brettstoß zu
arbeiten. Bei Längsschalung sind die Schalbretter auf
halber Brettlänge abwechselnd zu stoßen.
Schalungsart B
Betonschalung o. glw., gefordert wird eine absolut
glatte Betonoberfläche.
Schalungsart C
Schalungen aus fehlerfreien Schaltafeln, die zum Höhen-
und Längenausgleich durch saubere, gehobelte Bretter
gleichmäßig aufzuteilen sind
3. Für die Schalungen von Betonbauteilen, die später
nicht sichtbar sind, werden keine Anforderungen gestellt.
4. Bei der Sichtbetonschalung ist zu gewährleisten, daß
bei Wiederverwendung gleiche Betonfarbe und Struktur
gegeben ist.
5. Weitere Anforderungen an die Sichtbetonschalung
sind:
5.1. Absolut dichte Schalung ist erforderlich.
Fugen sollen mit Schaumstoffbändern oder fettfreiem
Kitt (kein Fensterkitt) abgedichtet werden.
5.2. Ecken und Kanten der Schalung müssen so
ausgebildet  werden, daß ein Ausbluten des Betons
verhindert wird.
5.3. Sichtbetonflächen sind grundsätzlich
blasenfrei herzustellen. Entstehen trotzdem Blasen,
so sind die Fehlstellen in gleicher Betonfarbe undoberfläche auszubessern.
6. Aufstandskonstruktionen bei den äußeren
Wandschalungen der Obergeschosse, den
Treppenhäusern und den inneren
Schachtschalungen sind in die Einheitpreise
einzurechnen.
G. Stahlbetonfertigteile
1. Kantenschädigungen bei der Montage sind vor Übergabe
zu beseitigen.
2. Die Fertigteile sind beim Betonieren und danach
gegen Verunreinigung zu schützen.
3. Sämtliche Kosten für die Anlage und Beseitigung der
Zufahrtstraße für Hebezeuge und deren Kosten für die
Montage sind einzurechnen.
4. Es ist nachzuweisen, daß sämtliche
Stahlbetonfertigteile, die im Außenbereich eingebaut werden,
nach DIN 5210 wetterbeständig sind. Das Prüfzeugnis
ist vor Fertigstellung der Fertigteile der Bauleitung vorzulegen.
H. Nebenleistungen
1. Sämtliche nach der Zeichnung oder Angabe anzulegenden
Sturz- und Laibungsflächen, Kanten, Nischen, Nuten,
Vor- und Rücksprünge, ferner das Anlegen von
Durchbrüchen, Schlitzen, Aussparungen und Fugen sind
einzukalkulieren, soweit nicht besondere Ansätze im
Leistungsverzeichnis bestehen.
2. Vor dem Betonieren sämtlicher Bauteile ist die
Bauleitung zu verständigen. Es ist darauf zu achten,
daß alle Aussparungen, Einbauteile usw. vor dem
Betonieren anhand der Schalpläne auf Anzahl und
richtige Lage überprüft werden. Ferner sind eventuell
von anderen Firmen gelieferte Leitungen und sonstige
Bauteile und Ähnliches kostenlos mit einzubetonieren,
soweit nicht in gesonderten Positionen Vergütung
erfolgt.
3. Alle Kanten der Betonbauteile sind durch
Dreikantleisten, Kantenlänge 15 mm, zu brechen
(alle 20 cm aufnageln). Laufen zwei Kanten zusammen,
so sind die Leisten auf Gehrung zu schneiden.
4. Betonkanten sind an besonders gefährdeten Stellen
durch über Ecke genagelte Bretter gegen Beschädigung zu
schützen, desgl. Stützen usw.
5. Arbeitsfugen in Stahlbetonbauteilen nicht
wassergefährdeter Bereiche sind aufzurauhen und vor dem
Weiterbetonieren zu säubern, sowie mit einem
Betonhaftmittel (Compacta o.ä.) einzustreichen.
6. Bei der Einbringung der Betonmassen wird nicht nach
unterschiedlichen Schütthöhen unterschieden. Der
Mehraufwand bei großen Einbringhöhen ist in die
Einheitspreise für die Schalung der entsprechenden
Bauteile einzurechnen, da hier die Höhenangaben
enthalten sind.
7. Bei Sichtbetonflächen werden keine Preiszuschläge
für die Herstellung des Beton gewährt.
Der Mehrpreis aus dem größeren Zementanteil und
sonstigen besonderen Betonzusätzen zur Erreichung
der geforderten Oberflächen ist in die Einheitspreise
der Sichtbetonflächen einzurechnen.
I. Erläuterungen zur Abrechnung
1. Die Abrechnung erfolgt nach der neuesten Fassung der
VOB, DIN 18 331, falls nachfolgend oder in den einzelnen
Positionen nichts anders beschrieben ist, getrennt
nach Beton, Schalung und Bewehrung.
2. Bei der Schalung von Überzügen und Wänden werden nur
die Seitenflächen angerechnet. Der Mehraufwand für
Bodenklappen muß in die Seitenfläche eingerechnet werden.
Im übrigen erfolgt die Abrechnung nach den sichtbaren Flächen.
3. Zusatzbewehrungen, die örtlich vom Abnehmenden
gefordert werden, sind in gesonderten Aufmaßlisten zu
erfassen.
4. Einseitige Schalungen, z.B. an den Dehnungsfugen,
Deckenrändern usw., werden wie normale Schalungen
der zugehörigen Bauteile abgerechnet. Der Mehraufwand
für Absteifungen ist in die Einheitspreise einzurechnen.
5. Bei Fertigteil-Plattendecken mit aufgebrachtem Ortbeton
(z.B. Filigran o.ä.) wird bei Betonbauten die
Deckenrandschalung wie Wandschalung
bzw. Unterzugsschalung abgerechnet.
Bei Mauerwerksbauten wird die Deckenrandschalung
mit der Deckenschalung abgerechnet.

*Hinweis: Herstellung flü.di. Fahrbahn mit Entwässerung, Ertüchtigung Abfüllfläche*
Herstellung der flü.di. Fahrbahn mit Entwässerung und die Ertüchtigung Abfüllfläche samt aller Verfugungsarbeiten unterliegt der Fachbetriebspflicht
nach WHG.

*Hinweis: Abfüll-, Fahr- und Gehflächen*
Alle Abfüll-, Fahr- und Gehflächen müssen primär so beschaffen sein,
dass sie
rutschhemmend sind, um die Arbeits- und Verkehrssicherheit zu
gewährleisten. Die
konkreten Anforderungen an die Rauigkeit leiten sich aus den
einschlägigen
berufsgenossenschaftlichen Regeln ab.
Die technische Ausführung wird durch wasserrechtliche Normen, wie
beispielsweise die
TRwS 781, bestimmt. Für die Anforderungen an die Rutschhemmung auf
Bodenbelägen in
Arbeitsbereichen gelten die Einstufungen nach der DGUV Regel 108-003.

**01.06.0001 Sauberkeitsschicht (SKS) Fundament Rinne**
Sauberkeitsschicht (SKS) für Fundamente aller Art
bestehend
aus erdfeuchten Kies-Zementgemisch, C12/15, Körnung 0-8
mm
Gemisch Verhältnis 8:1
Dicke im Mittel 10 cm liefern und höhen und lagegerecht
einbauen
Menge: 15,000 m2

**01.06.0002 Rinnen-Fundament herstellen**
Fundamente für Rinnen
(flü.di. FD-Fahrbahn dreiseitig umfassend)
bestehend aus Beton auf
vorhandene Sauberkeitsschicht,
Schalung in gesonderter Position
Betongüte: C 30/37
Expositionsklassen: XC2

Alle Ausführungen sowie der Einbau
der Rinne gemäß Hersteller-Angaben

Gesamtvolumen: 11,73 m³
Menge: 12,000 m3

**01.06.0003 Rinnen-Einlauf mit Sicherheitsstopfen liefern**
Rinne Powerdrain mit Sicherheitsstopfen oder gleichwertig,
entsprechend DIN EN 1433 / DIN V 19580, mit integrierter Dämpfung,
aus frost- und tausalzbeständigem Polymerbeton,
mit integriertem Kantenschutz 8mm und Stegrost jeweils aus Kugelgraphitgusseisen EN-GJS-500-7 KTL-beschichtet,
Belastungsklasse A15 - F900 nach DIN EN 1433,
mit selbsthemmender Sicherheitsarretierung Powerlock,
Nennweite 27,5 cm,
Baulänge 50,0 cm,
Baubreite 35,5 cm,
Bauhöhe 46,8/52,8 cm,
passend für den beidseitigen Anschluss für ACO DRAIN Rinnen V275/300P, für alle Bauhöhen
mit ACO Sicherheitsstopfen zum Verschließen des senkrechten Rohranschlusse DN/OD 160,
mit zugfest eingegossenem Rohrstutzen PE-HD DN/OD 160 SDR 17,6 für den waagerechten, flüssigkeitsdichten Rohranschluss gemäß abZ, Für Rohranschlüsse in LAU-Anlagen sind ausschließlich eingegossene Rohrstutzen aus PE-HD zulässig.
Einlaufquerschnitt 553 cm², für LAU-Anlagen mit bauaufsichtlicher Zulassung
liefern
Menge: 1,000 Stk

**01.06.0004 Rinne mit Sicherheitsstopfen einbauen**
nach Einbauanleitung des Herstellers einbauen
Menge: 1,000 Stk

**01.06.0005 Stirnwand für Rinnenende (dicher Rinnenabschluss) liefer und einbauen**
nach Einbauanleitung des Herstellers einbauen
Menge: 2,000 Stk

**01.06.0006 Schwerlastrinne B: 185 mm - Belastungsklasse F 900 liefern**
ACO PowerDrain V125P Schwerlastrinne oder gleichwertig, B: 185 mm - Belastungsklasse F 900
ohne Gefälle für LAU-Anlagen mit bauaufsichtlicher Zulassung liefern
Gewicht: 46,1 Kg
Einbauhöhe (mm): 200
Gefällenummer: 0.0
Belastungsklasse: Klasse F 900
Breite (mm): 185
Länge (mm): 1000
Menge: 11,000 Stk

**01.06.0007 Schwerlastrinne B: 185 mm - Belastungsklasse F 900 einbauen**
nach Einbauanleitung des Herstellers einbauen
Menge: 11,000 Stk

**01.06.0008 Sägeschnitte für vorgenannte Positionen**
Menge: 8,000 St

**01.06.0009 Rinne anbinden**
Rrinne fachgerecht und
herstellerkonform inkl.
aller Kleinteile und Nebenarbeiten an bestehende,
angrenzende
Entwässerungsmulden mit offenem Gerinne anbinden.

Für die Anbindung ggf. nötige Verschlussplatten (für
Eckstücke),
Schächte etc. sinde in den Einheitspreis mit
einzuklakulieren.
Menge: 2,000 St

**01.06.0010 Rinnen-Fundament Hinterfüllung**
Hergestellte und ausgeschalte Fundamente mit
seitwärts gelagertem Aushubmaterial lagenweise
hinterfüllen und verdichten.

Nicht verdichtungsfähiges Material ist vom AN
selbsttätig durch Füllsand zu ersetzen. Die
Kosten hierfür sind in den Angebotspreis
einzukalkulieren.
Menge: 5,000 m3

#### 01.07 Hochbord füssigkeitsdicht

**01.07.0001 Aushub Hochbord-Fundamente, zwischenlagern**
Aushub für Hochbord-Fundamte, ausheben laden und
innerhalb des Werksgeländes zwischenlagern.
In den Einheitspreis sind alle Nebenarbeiten, wie
zusätzliche Vertiefungen, Planie der Grubensohle sowie
der
Aushub für Arbeitsräume für Rohranschlüsse
einzurechnen.
Grubenbreite: 0 - 2,0 m
Grubenlänge: 0 - 4,0 m
Zul. Abweichung von Sollhöhe +/- 5 cm
Bodenklasse: 3  - 4
Grubentiefe bis 2,5 m

Böschungswinkel-Vorgabe gem. Bodengutachter: 45°
Menge: 5,000 m3

**01.07.0002 Sauberkeitsschicht (SKS) Fundament Hochbordsteine 12/15/30 cm**
Sauberkeitsschicht (SKS) für Fundamente aller Art
bestehend
aus erdfeuchten Kies-Zementgemisch, C12/15, Körnung 0-8
mm
Gemisch Verhältnis 8:1
Dicke im Mittel 10 cm liefern und höhen und lagegerecht
einbauen
Menge: 6,000 m2

**01.07.0003 Fundament Hochbordsteine 12/15/30 cm herstellen**
Fundament für
Hochbord 12/15/30 cm
aus Beton auf frostsicherem, witterungsbeständigem,
höhen-
und profilgerechtem Untergrund und
vorhandener Sauberkeitsschicht herstellen.

Bettung: 35 cm
Betongüte: C25/30
Expositionsklassen: XC2
Untergrund:
ein Verformungsmodul von EV2= 45 MPa muss erreicht
werden

Alle Ausführungen sowie der Einbau
des Hochbords gemäß Hersteller-Angaben
Menge: 3,300 m3

**01.07.0006 Flüssigkeitsdichter Hochbord 100/30/16-20cm liefern und versetzen**
Flüssigkeitsdichter Hochbord 100/30/16-20cm, grau,
gemäß
DIN EN 1340, aus FDE-Beton C50/60,
Expositionsklassen XA3, XC4, XD3, XF4, XM2
liefern und fachgerecht als Einfassung für Wirkbereich
und
Zapfinsel auf frostsichere, witterungsbeständige,
höhen- und
profilgerecht Frostschutzschicht setzen.

Bettung:
35 cm Beton C25/30
Untergrund:
ein Verformungsmodul von EV2= 45 MPa muss erreicht
werden
Menge: 11,000 lfdm

**01.07.0007 Sägeschnitte für vorgenannte Positionen**
Menge: 8,000 St

#### 01.08 Betonfahrbahn aus Fertigteilen

*Hinweis: Flüssigkeitsundurchlässige Fahrbahn- und / oder Ableitflächen, entsprechend den allgemein bauaufsichtlichen Zulassungen*
Bei den auszuführenden Arbeiten handelt es sich um die Herstellung einer
flüssigkeitsundurchlässigen
Fahrbahn- und / oder Ableitflächen, entsprechend den allgemein
bauaufsichtlichen Zulassungen für die
zum Einsatz kommenden Systeme.

Es gilt die KIWA/KOMO - Beurteilungsrichtlinie BRL K - 23001.
Verlegt wird auf einer verformungsfreien Tragschicht gemäß den Vorgaben
der aktuellen
RStO
in ihrer gültigen Fassung.

Unterbau:

Voraussetzung für eine dauerhafte und ebene Fahrbahnfläche ist ein
geeigneter
Untergrund bzw.
Unterbau gemäß den Vorgaben der ZTVE und der RSTO. Bei
frostempfindlichem
Untergrund bzw.
Unterbau ist auf dem Planum ein Verformungsmodul von mindestens EV2 = 45
MN/m²
erforderlich.
Lässt sich das erforderliche Verformungsmodul auf dem Planum nicht durch
Verdichten
erreichen,
ist der Untergrund bzw. Unterbau zu verbessern oder zu verfestigen, oder
die Dicke der
ungebundenen Tragschicht zu vergrößern.

Über die Frostschutzschicht ist ggf. zur Druckverteilung ein
flüssigkeitsdurchlässiges,
nicht dehnfähiges Geotextil quer zur Fahrtrichtung, möglichst unter
Rinnen und
Bordsteinen
durchgehend mit > 50 cm Überlappung, zu verlegen.

Oberbau:

Tragschicht:
Die Tragschicht  ist verformungsfrei unter Einhaltung der anerkannten
Regeln
der Technik (z.B. RStO, ZTVE-StB, ZTVT-StB, KIWA BRL K - 23001 in der
aktuellen
Fassung)
herzustellen. Alle Tragschichten sind gemäß ZTV SoB-StB
wasserdurchlässig
herzustellen.

Es gilt die KIWA Norm BRL 2316 (früher BRL-K 233/01), Betonqualität nach
NEN 7000,
Dieseleindringtiefe nach ISO/DIS 7031 sowie Wassereindringtiefe nach DIN
1048 in
gleicher
Prüfungshäufigkeit.

Fertigungsnachweis:

A)  Herstellerzulassung: abZ und KIWA / KOMO - Zertifikat - Nr. 2423/01
und K
  2423/01
B)  Kennzeichnung der Fertigteile mit KIWA / KOMO - Stempel
C)  Chargen - Nr.
D)  Herstellungsdatum

Fugenabdichtung

Die Fugenabdichtung der trockenen und sauberen Fugenbereiche erfolgte ab

Temperaturen
von +5° C mit einem allgemein bauaufsichtlich zugelassenen Dichtstoff.
Der Fugendichtstoff muss den Anforderungen der Zulassungen vom DIBT und
dem Nachweis KIWA - Norm BRL 2825 entsprechen. Der Fugendichtstoff darf
nur durch
den Dichtmittelhersteller selbst oder einem von ihm autorisierten
Fachbetrieb unter
Einhaltung der Herstellerrichtlinien in Anlehnung an die DIN 18540/III
sowie
unter Einhaltung der KIWA/KOMO BRL K - 23001 erfolgen.
Nachweise sind in Form von Autorisierungsurkunde, Facharbeiterausweis,
Fertigungsnachweis,
KIWA / KOMO - Zertifizierung BRL-K 781 des Herstellers,
Produkt-TNO-Prüfzeugnis,
Verpackungskennzeichnung mit Zertifikatsnummer.

Für die Ausführung der treibstoffdichten Bodenflächen sind zusätzlich
nachstehende
Forderungen
zu erfüllen:

Vollzug der Anforderungen des WHG, der VAwS, der TRwS, des
Anforderungskataloges
und der
Herstellervorschriften.
Das angebotene System muss in einer Gesamtheit eingebaut werden.
Die Forderungen/Auflagen der systembezogenen, wasserrechtlichen
Bauartzulassung
und
Herstellvorschriften müssen genauestens erfüllt werden.

Die gesamten Anforderungen, Nachweise und Prüfzeugnisse über Produkte
und Einbau
sind
gesammelt in einer Dokumentation der Bauarbeiten aufzuführen und mit den
jeweiligen
Belegen bei der Abnahme vorzulegen.

Für den Bau von ungebundenen Tragschichten unter einer Beton-Decke sind
folgende
Regelwerke
anzuwenden und als Vertragsgrundlage aufzunehmen:

VOB  Teil B  Allgemeine Vertragsbedingungen für die Ausführung von
Bauleistungen -
  DIN 1961
VOB  Teil C  Allgemeine Regelungen für Bauarbeiten jeder Art - DIN 18 299
RStO 12  Richtlinien für die Standardisierung des Oberbaues von
Verkehrsflächen
DIN EN 13 242  Gesteinskörnungen für ungebundene und
  hydraulisch gebundene Gemische für Ingenieur-
und Straßenbau
TL Gestein-StB  Technische Lieferbedingungen für Gesteinskörnungen im
Straßenbau
DIN EN 13 285  Ungebundene Gemische
TL SoB-StB  Technische Lieferbedingungen für Baustoffgemische und Böden
zur
  Herstellung von Schichten ohne Bindemittel im
Straßenbau
DIN 18 315  Verkehrswegebauarbeiten-Oberbauschichten ohne Bindemittel
ZTV SoB-StB  Zusätzliche Technische Vertragsbedingungen und Richtlinien
für den
  Bau von Schichten ohne Bindemittel im Straßenbau
DIN EN 1338  Pflastersteine aus Beton
DIN EN 1339  Platten aus Beton
DIN EN 1340  Bordsteine aus Beton
DIN  483  Bordsteine aus Beton
TL Pflaster-StB  Technische Lieferbedingungen für Bauprodukte zur
Herstellung von
  Pflasterdecken, Plattenbelägen und Einfassungen
DIN 18 318  Verkehrswegebauarbeiten-Pflasterdecken, Plattenbeläge,
Einfassungen
ZTV Pflaster-StB  Zusätzliche Technische Vertragsbedingungen und
Richtlinien
  für den
  Bau von Pflasterdecken,
Plattenbelägen und Einfassungen
ZTVE-StB  Zusätzliche Technische Vertragsbedingungen und
Richtlinien
  für Erarbeiten im Straßenbau
TLG SoB -StB 04  Technische Lieferbedingungen für Gesteinskörnungen
im
  Straßenbau.

Aus folgenden Regelwerken können Anforderungen in Bauverträgen
aufgenommen
werden:

RC-Baustoffe  - Richtlinien für die umweltverträgliche Anwendung von
industriellen
  Nebenprodukten und Recycling-Baustoffen im Straßenbau
- RuA-StB
        - Richtlinien für die umweltverträgliche Verwertung von
Ausbaustoffen mit
  teer-/pechtypischen Bestandteilen und für die
Verwertung von Ausbauasphalt - RuVA-StB
        - Richtlinien für bautechnische Maßnahmen an Straßen in
Wasserschutzgebieten - RiStWag
Merkblatt M FP 1  Flächenbefestigungen mit Pflasterdecken und
Plattenbelägen Teil 1,
  Regelbauweise (ungebundene Bauweise) FGSV
Merkblatt  für wasserdurchlässige Befestigungen von Verkehrsflächen
(FGSV)
ATV-A 138  Bau und Bemessungen von Anlagen zur dezentralen Versickerung
von
  nicht schädlich verunreinigtem
Niederschlagwasser
Merkblatt  über den Rutschwiderstand von Pflaster und Plattenbelägen
für den
  Fußgängerverkehr (FGSV)
Merkblatt  für den Bau von Busverkehrsflächen, Ausgabe 2000, FGSV

**01.08.0001 Feinplanum für Unterbau**
Feinplanum für die Aufnahme der Fertigteile
profilgerecht
herstellen und verdichten

Bodenaushub in separater Position.
Menge: 28,000 m2

**01.08.0002 Frostschutzschicht**
Frostschutzmaterial für Straßen der Bauklassen
I bis V, bestehend aus:

- Kies-Sand-Gemisch, Körnung 0/5 bis 0/32,
  Kornanteil unter 0,063 mm max. 5%
  Einbauhöhe bis 35 cm

liefern und mit einer Toleranz von ± 1 cm fachgerecht einbauen und lagenweise verdichten.

erforderliche Lagerungsdichte
min. EV2 = 120 MN/m²
Menge: 14,000 m3

**01.08.0003 Bodenbeprobung**
*** Pauschalposition
Entnahme Bodenprobe aus Frostschutzschicht
Bodenprobe im Bereich des Wirk- und Abfüllbereiches vor dem Einbau der Betonfahrbahn zur Untersuchung auf Kohlenwasserstoff-Kontaminationen als
Nachweis bei evtl. späteren Gewährleistungsansprüchen entnehmen und in anerkanntem Erdbaulabor
nach Wahl des AN analysieren lassen.

Der Laborbericht ist unaufgefordert der Bauleitung
zur Abnahme vorzulegen.
Menge: 1,000 Psch

**01.08.0004 Nachweis Verformungsmodul**
Nachweis des geforderten Verformungsmoduls
durch Lastplattendruckversuch im Bereich
der Tank- und Abfüllflächen führen.

Prüfung des hergestellten Unterbaus auf
Standfestigkeit
-Rohplanum
(EV2 mind. 45 MN/ m²)
-Frostschutz- bzw. Schottertragschicht
(EV2 mind. 120MN/m²)
mittels Lastplattendruckgerät im Vorfeld
der Verlegung

Der Nachweis ist der Bauleitung durch den AN
unaufgefordert zur Abnahme zu übergeben.

inkl. An- und Abfahrt des erforderlichen Fachpersonals
und der erforderlichen Gerätschaften.
Menge: 1,000 St

**01.08.0005 Tragschicht**
Tragschicht
Beton C20/25 nach DIN 1045-1 unbewehrt mit
Größtkorn 32 mm ohne Verwendung von Luftporenbeton, liefern, vollflächig auf Frostschutzschicht einbringen.

D = 15 cm
Menge: 14,000 m3

**01.08.0006 Bituminöse Gleitschicht**
Bituminöse Gleitschicht
Trennschicht vollflächig auf Tragschicht einschichtig aufbringen und fachgerecht herstellen.

D = 5 mm
Menge: 28,000 m2

**01.08.0007 FD-Fläche aus Stahlbeton-Fertigteilplatten d=20cm**
(FD)-Fläche aus Stahlbeton-Fertigteilplatten mit
erhöhtem
Frosttausalzwiderstand, C 35/45, SLW 60, Oberfläche
Besenstrich, nicht verzogen (Produkt mit allgemeiner
bauaufsichtlicher Zulassung Z-74.3-99 bis 16.03.2028
vom DlfBt Berlin) oder gleichwertig,
d=20cm,
herstellen und aufladen,
Absteckung und Höhenraster durch AN vor Ort,
Verlegung der Platten einschließlich eventuell
notwendige Passschnitte,
Krangestellung für die Verlegezeit
Menge: 28,000 m2

**01.08.0008 Zulage für Aufkantung**
Zulage für Aufkantung, Höhe 3 cm
Menge: 16,000 lfdm

**01.08.0009 Zulage für Eckausbildung**
Menge: 2,000 St

**01.08.0011 Verschraubung M 20 für Anker**
Menge: 24,000 St

**01.08.0012 Transport der Fertigteile**
Transport der Fertigteile vom Fertigteilwerk zur
Baustelle
Menge: 3,000 St

**01.08.0013 Fertigungs- u. Verlegungs-Planung FD-Fertigteil-Fahrbahn**
*** Pauschalposition
Erstellung Projektierungs- bzw. Fertigungs - u.
Verlegeplan, der Unterlagen für die
Sachverständigen Abnahme (in 3 - facher Ausfertigung
sowie auf Datenträger im pdf Format)
durch AN auf Basis der AG-Planvorgaben
Menge: 1,000 Psch

#### 01.09 Sanierung Beton-Befüllfläche

**01.09.0001 Untergrundvorbereitung best. Betonfläche Metall-Kugelstrahlen o. gleichwertig**
Untergrundvorbereitung der bestehenden, geschädigten Ortbeton-Dieseltankbefüllfläche zur Aufnahme des nachfolgenden Sanierungssystems. Ausführung mittels staubfreiem Metall-Kugelstrahlverfahren im Kreislaufverfahren inklusive kontinuierlicher Absaugung oder geleichwertig. Gleichmäßiger Abtrag der geschädigten, rissigen Betonoberfläche bis zu einer maximalen Tiefe von 5 mm bis zum tragfähigen Korngefüges. Anfallendes Strahlgut und Betonstaub sind vollständig aufzusaugen, zu sammeln und fachgerecht nach Kreislaufwirtschaftsgesetz (KrWG) zu entsorgen. Die best. Bewerung und sämtliche unter der Beton-Platte verlaufende Rohre sind schadfrei zu erhalten.
Menge: 61,000 m2

**01.09.0002 Domschachtabdeckungen**
Demontage der alten Stahlabdeckungen. Lieferung und Montage der neuen, befahrbaren Stahlabdeckungen (Klasse D 400), passgenau auf vorhandene Domschächte montiert.
Menge: 6,000 St

**01.09.0003 Haftbrücke u. Sanierbeton**
Aufbringen der System-Haftbrücke (z.B. PAGEL EB1 oder gleichwertig). Einbau von Sanierungsmörtel (z.B. PAGEL MS05 oder geleichwertig) (flüssigkeitsdicht, LAU-zugelassen). Herstellung eines Gefälles von 2 % in Längsrichtung zur straßenseitigen Kante. Schichtstärke ca. 10-20 mm (ausgleichend).
Menge: 61,000 m2

**01.09.0004 Aufkantung 3-seitig**
Modellieren einer seitlichen Aufkantung (H=30 mm) an der linken, rechten und hinteren Seit (Gesamtlänge ca. 11 m + 2 x 6 m). Ausführung mit Hohlkehle aus systemkonformem Mörtel zur Ausbildung einer dichten Wanne.
Menge: 23,000 lfdm

**01.09.0005 Fugen**
Fachgerechte, flüssigkeitsdichte Verfugung aller Bauteile (Fugen im Sanierbeton, an Fertigteilen, an Ortbeton mittels WHG-zugelassener Spezialverfugung.
Menge: 45,000 lfdm

**01.09.0006 Abdichtung an den Domschächten**
Fachgerechte, flüssigkeitsdichte Anbindung der Metall-Domschächte an den neuen Sanierbeton mittels WHG-zugelassener Spezialverfugung.
Menge: 6,000 St

**01.09.0007 Dokumentation**
*** Pauschalposition
Erstellung der geforderten Fachunternehmererklärung nach AwSV und Übergabe der Prüfzeugnisse für die Sachverständigenabnahme.
Menge: 1,000 Psch

#### 01.10 Verrohrung

**01.10.0001 HDPE-Entwässerungsleitung DN 150 liefern und einbauen**
HDPE-Kanalrohrleitung DN 150, DIN 19537,
Teil 1 und 2, im Sohlbereich der Abscheider-Schächte
liefern und kraftschlüssig fachgerecht incl. aller
Kleinteile und Nebenarbeiten als Grundleitung
für mineralölhaltiges Abwasser im
Gelände einbauen.
Menge: 16,000 lfdm

**01.10.0002 HDPE-Entwässerungsleitung DN 150 Formstücke**
alle erforderlichen Formstücke, wie Bögen,
Abzweige, Reduzierstücke und
Revisionsstücke HDPE-Kanalrohrleitung DN 150, DIN
19537,
Teil 1 und 2, im Sohlbereich der Abscheider-Schächte
liefern und kraftschlüssig fachgerecht incl. aller
Kleinteile und Nebenarbeiten an der Grundleitung
für mineralölhaltiges Abwasser im
Gelände einbauen.
Menge: 8,000 St

**01.10.0003 HDPE-Elektroschweißmuffe DN 150 liefern, verlegen, verschweißen**
HDPE-Elektroschweißmuffe DN 150 liefern, verlegen
und nach Herstellervorschrift verschweißen.
Menge: 16,000 St

**01.10.0004 Einlauf an Schacht anbinden**
in FD-Beton-Fertigteil-Fahrbahn-Platte integrierten
Bodeneinablauf
kraftschlüssig fachgerecht und Hersteller-konform incl.
aller
Kleinteile und Nebenarbeiten an HDPE-Grundleitung
für mineralölhaltiges Abwasser anbinden.
Menge: 1,000 St

**01.10.0005 Dichtheitsprüfung Grundleitungen DN 100 - 200**
*** Pauschalposition
Druckprobe Entwässerungskanäle
Entwässerungskanäle DN 100 bis DN 200 mittels
Druckprobe vor dem Verfüllen der Rohrgräben so-
wie nach vorheriger Rücksprache mit der Bauleitung auf Dichtigkeit prüfen, einschließlich Erstellen der Prüfprotokolle gemäß DIN EN 1610.
Die Überprüfung der Notwendigkeit eines Sachverständigen obliegt dem AN. Dieser wird vom AG benannt und ist durch den AN zu koordinieren.

Leitungslänge bis 50 m
Vorhalten aller notwendigen
Materialien und Gerätschaften
Menge: 1,000 Psch

#### 01.11 Asphalt-Fahrbahn neu

*Hinweis: Fläche zwischen der Außenkante FD-Fahrbahn und Asphaltschnitt*
Fläche zwischen der Außenkante FD-Fahrbahn
und des, die Baufläche umfassenden Asphaltschnitts,
wird nach Fertigstellung der Beton-Arbeiten wieder mit einer
Asphalt-Fahrbahn versehen.

**01.11.0001 Sohlenplanum nachrichten und nachverdichten**
Sohlenplanum auf +/- 2 cm nachrichten und
nachverdichten.
Menge: 72,000 m2

**01.11.0002 Tragschicht AC32TS,50/70, 14cm**
Asphalt-Tragschicht im Fahrbahnbereich einbauen
und verdichten
Mischgut: AC 32 TS
Bindemittel:50/70
Bereich: Fahrbahn
Einbaudicke: 14 cm im verdichteten Zustand
Einbauart: mit Fertiger
Menge: 72,000 m2

**01.11.0003 Bindemittel auf Asphalttragschicht**
Bindemittel (Haftkleber) aus bituminösem Material auf
gereinigte Tragschichtoberfläche aufsprühen.
Gerät: Rampenspritzgerät
Bindemittel: ca. 0,3 kg/m²
Menge: 72,000 m2

**01.11.0004 Binderschicht AC16 BN 5 cm**
Asphaltbinderschicht im Fahrbahnbereich einbauen
und verdichten
Mischgut: AC 16 BN
Bindemittel:25/55-55 A
Bereich: Fahrbahn
Einbaudicke: 5 cm im verdichteten Zustand
Einbauart: mit Fertiger
Menge: 72,000 m2

**01.11.0005 Bindemittel auf Asphaltbinderschicht**
Bindemittel (Haftkleber) aus bituminösem Material auf
gereinigte Binderschichtoberfläche aufsprühen.
Gerät: Rampenspritzgerät
Bindemittel: ca. 0,3 kg/m²
Menge: 72,000 m2

**01.11.0006 Deckschicht aus Splittmastix- Asphalt SMA 11 S, d=4cm**
Asphaltfeinbelag als Deckschicht im Fahrbahnbereich
herstellen.
Mischgut: SMA 11 S
Bindemittel: 25/55-55A
Bereich: Fahrbahn
Einbaudicke: 4 cm im verdichteten Zustand
Einbauart: mit Fertiger
Menge: 72,000 m2

**01.11.0007 Zuschlag für Handeinbau Asphalt Trag und Deckschicht**
Zuschlag für Handeinbau Asphalt-Trag und Deckschicht,
Handeinbau zwichen Kontrollschächten und ähnlichen
Bereichen, die Handeinbau-Bereiche sind im Vorfeld mit
der
Bauleitung abzustimmen und festzulegen
Menge: 72,000 m2

**01.11.0008 Anschluss Bauteil, Bitumendichtung**
Anschluss an bestehendes Bauteil in der
Dicke der Asphaltdeckschicht mit schmelzbarem
Bitumen-Dichtungsband herstellen. Vor dem Einbau der
Deckschicht vorhandene Wandung säubern, soweit
erforderlich
trocknen und mit Voranstrich versehen. Nach dem
Trocknen
des Voranstriches Dichtungsband an der zu verklebenden
Seite
leicht anschmelzen und an die Wandung gleichmäßig
anpressen,
lt. Herstellerangaben.
Anschluss: quer
Fugenband: 15/40 mm
Menge: 42,000 lfdm

#### 01.12 Bauteil-Fugen

**01.12.0003 Verfugung der Bauteilfugen Bodenplatte**
Verfugung der Bauteilfugen an der Ortbeton-Bodenplatte
an
-Trennfugen
-flü.di. Hochborden
-Dach-Stützen
-Zapf-Säule
-Fernfüllschacht
-Rohr-Duchgängen

bei Anschlüssen von
Beton zu Beton,
Beton zu Stahl
Beton zu PVC.

Leistung einschl.
- Entfernen der Styropor-Stellstreifen
- Fugen mit HD-Gerät zur Beseitigung von
  Verunreinigungen und/oder Betonresten
  ausblasen
- Fugen mit -PU-Rundschnur
  hinterfüllen
- Fugenflanken zur Verbesserung der Haftung
  mit Primer allseitsdeckend
  vorstreichen bzw. spritzen
- Fugen im waagerechten Bereich bis max.
  4 mm unter Oberkante der Betonsteinelemente mit selbstverlaufendem Sealer
  (mit Kiwa-Zertifikat)
  hohlraumfrei vergießen
  Fugenbreite: bis 15 x 10 mm
  Farbe: schwarz
Menge: 10,000 lfdm

**01.12.0004 Verfugung der Fugen an Stahlbeton-Fertigteilplatten**
Verfugung der Fugen an Stahlbeton-Fertigteilplatten
bei Anschlüssen von
Beton zu Beton,
Beton zu Stahl
Beton zu PVC.

Leistung einschl.
- Entfernen der Styropor-Stellstreifen
- Fugen mit HD-Gerät zur Beseitigung von
  Verunreinigungen und/oder Betonresten
  ausblasen
- Fugen mit -PU-Rundschnur
  hinterfüllen
- Fugenflanken zur Verbesserung der Haftung
  mit Primer allseitsdeckend
  vorstreichen bzw. spritzen
- Fugen im waagerechten Bereich bis max.
  4 mm unter Oberkante der Betonsteinelemente mit selbstverlaufendem Sealer
  (mit Kiwa-Zertifikat)
  hohlraumfrei vergießen
  Fugenbreite: bis 15 x 10 mm
  Farbe: schwarz
Menge: 22,000 lfdm

**01.12.0005 Fugen im Randbereich -Rinne-**
Fugen im Randbereich
Fugen im waagerechten und senkrechten Be-
reich der Hochborde, Rinnen, Gossen, Domschächte etc. mit Primer allseits
deckend vorstreichen und mit standfestem
Selaer (mit Kiwa-Zertifikat) hohlraumfrei verfüllen.

Fugenbreite: bis 15 x 10 mm, Farbe schwarz
Menge: 12,000 lfdm

**01.12.0006 Fugen im Randbereich -flü.di. Hochborde-**
Fugen im Randbereich
Fugen im waagerechten und senkrechten Be-
reich der Hochborde, Rinnen, Gossen, Domschächte etc. mit Primer allseits
deckend vorstreichen und mit standfestem
Selaer (mit Kiwa-Zertifikat) hohlraumfrei verfüllen.

Fugenbreite: bis 15 x 10 mm, Farbe schwarz
Menge: 30,000 lfdm

#### 01.13 Anfahrschutz

*Hinweis: VORBEMERKUNGEN ERDUNG AUSSENANLAGEN*
Folgende DIN-Vorschriften sind verbindlich:
- DIN 18 014 2023-06 Fundamenterder
- DIN 18 015-1 2020-05 Elektrische Anlagen in Gebäuden
- DIN VDE 0100-540 2012-06 Erdungsanlagen
- DIN EN 62305.(VDE 0185-305) Blitzschutz
- VDE Anwendungsregel AR 4100 2019-04 Technische Regeln
  Niederspannungsanlagen
Alle Anlagen, Geräte und Arbeiten sind gemäß den gelten
den Vorschriften und VDE- Richtlinien auszuführen.
Der AN ist verpflichtet sich umfassend über einen
Leistungsumfang im Rahmen des Bauvorhabens bezüglich
Schnittstellen, Terminen, Gegebenheiten vor Ort u.ä. zu
informieren.
Die im LV aufgeführten Mengen gelten nicht als finale
Bestellungsgrundlage. Der Materialbedarf ist gemäß den
örtlichen Bedürfnissen vom AN selbsttätig zu ermitteln
und rechtzeitig zu beschaffen.
Grundsätzlich sind die Einheitspreise so zu kalkulieren,
dass die aufgeführte Leistung komplett zur Übergabe
fertiggestellt werden kann. Es sind ein- zurechnen:
- Lieferung der Materialien frei Baustelle incl. Verpackung und deren Rücksendung
- Nebenkosten wie Wegegelder, Auslösungen, usw.
- Klemmstücke bei Dosen und Kästen
- Verschnitt
Alle im LV aufgeführten Leistungen verstehen sich, wenn
nicht anders beschrieben, als Lieferung einschließlich
betriebsfertiger Montage. Ausgenommen hiervon sind nur
Anschlüsse, die im LV gesondert aufgeführt sind.
Alle montierten oder zur Montage vorgesehenen Materialien
sind gegen Verschmutzung oder Beschädigung zu sichern.
Der Auftragnehmer haftet für die Unversehrtheit seiner
Leistungen bis zur Abnahme.
Gegenstände, die vom Bauherrn beschafft und vom
Unternehmer zu montieren sind, sind rechtzeitig anzufordern
und, sofern nicht anders vereinbart, an der Baustelle von
der Lieferfirma fach- und sachgerecht zu
übernehmen.
Änderungen in der Leistungsausführung, abweichend von
den gestellten Plänen, dürfen nur in Übereinstimmung mit
der Bauleitung vorgenommen werden.
Vor der Ausführung hat der AN über sämtliche Arbeiten
eine Montageplanung vorzulegen.
Sämtliche in diesem Leistungsverzeichnis aufgeführten
Positionen sind bis zum Vertragsende, auch bei nicht
kontinuierlichen Bauablauf, bauteilunabhängig wie
angeboten abrufbar und ohne separate Vergütung
auszuführen.
Der AN hat sich mit allen am Bau beteiligten Firmen, so
wie mit den Projektbeteiligten zu koordinieren und zu
kooperieren. Zu den wöchentlichen Baustellenbesprechungen sind von AN jeweils eine
weisungsberechtigte Person (Bauleiter, Obermonteur)
abzustellen. Die weisungsberechitgte Person hat der
deutschen Sprache in Wort und Schrift mächtig zu sein.
Die Arbeitsstätte ist täglich zu reinigen.
Den Leistungen liegen zugrunde:
- Das Vorschriftenwerk des VDE
- Die einschlägigen DIN-Normen
- Elektrische Anlagen und Betriebsmittel DGUV V3
Sämtliche vorstehende ZTV´s sind in den Allgemeinkosten
einzukalkulieren.

**01.13.0001 Anfahrschutzbügel**
Rammschutz-Bügel (z.B. Sautter Art.-Nr. 195.28.961 oder gleichwertig). Rohrbügel aus Gütestahl zum Schutz vor Anfahrschäden durch TKW. Abmessung (H x B): 600 x 2.000 mm. Rohr-Ø: 108 mm, Wandstärke: 3,6 mm. Oberflächenbehandlung: Feuerverzinkt und gelb kunststoffbeschichtet mit schwarzen Signalstreifen für den Außeneinsatz. Inkl. 2 Bodenplatten 200x140x10 mm.
Menge: 4,000 St

**01.13.0002 Befestigungselemente**
Lieferung und Montage von bauaufsichtlich zugelassenen Durchsteckankern zur fachgerechten Verankerung der Rammschutzbügel auf Betonuntergrund. Gemäß Herstellervorgabe sind 8 Befestigungspunkte pro Bügel (Bohrloch-Ø 18 mm) auszuführen. Ausführung in Edelstahl rostfrei (A4) aufgrund der Lage im Außenbereich/LAU-Anlage.
Menge: 32,000 St

**01.13.0003 Montage Anfahrschutz**
Fachgerechte Montage der Schutzbügel inkl. Einmessen, Bohren der Verankerungslöcher und kraftschlüssiger Verschraubung. Die Positionierung erfolgt als Frontalschutz vor dem Befüllbereich zur Verhinderung der Überfahrung durch TKW/LKW.
Menge: 4,000 St

#### 01.14 Spritzschutzwand

**01.14.0001 Eck-/Endstützen**
Eck- und Endpfosten aus Quadrat-Hohlprofil 80x80x5 mm, S235JR. Höhe 1.000 mm ab OKF. Kopfseitig mit Abdeckkappe verschweißt. Fußseitig mit Ankerplatte 150x150x12 mm, inkl. 2 Bohrungen Ø 14 mm für Schwerlastbefestigung. Vollständig feuerverzinkt nach DIN EN ISO 1461.
Menge: 4,000 St

**01.14.0002 Zwischenstützen**
Zwischenpfosten aus Quadrat-Hohlprofil 60x60x4 mm, S235JR. Höhe 1.000 mm ab OKF. Konstruktion analog zu Pos. 1.1, jedoch Profilmaß reduziert. Pfostenabstand max. 1,50 m. Vollständig feuerverzinkt nach DIN EN ISO 1461.
Menge: 9,000 St

**01.14.0003 Spritzschutzwand**
Ausfachung aus Stahlblech, Materialstärke 3,0 mm, S235JR. Oberkante zweifach zur Aussteifung gekantet (geschlossene Optik/Vierkant-Deckrohr). Montage kraftschlüssig zwischen den Pfosten. Material feuerverzinkt nach DIN EN ISO 1461.
Menge: 16,500 m

**01.14.0004 Schwerlastanker**
Lieferung und Setzen von bauaufsichtlich zugelassenen Edelstahl-Schwerlastankern (z.B. Fischer FH II R oder gleichwertig). Montage in bauseitigem Betonuntergrund gemäß Herstellervorgabe.
Menge: 26,000 St

**01.14.0005 LAU-Abdichtung**
Herstellung einer flüssigkeitsdichten Bodenfuge am Wandfuß nach WHG/LAU-Konformität. Inkl. mechanischer Reinigung, Primern der Haftflächen und Einbringen von kraftstoffbeständigem 2-K-Spezialdichtstoff.
Menge: 16,500 m

**01.14.0006 Montage/Fracht**
*** Pauschalposition
Pauschale für Baustelleneinrichtung, Anfahrt des Montagepersonals, Ausrichtung und fachgerechte Montage der gesamten Anlage vor Ort.
Menge: 1,000 Psch

#### 01.15 Grünanlage

**01.15.0001 Mutterboden**
Mutterboden,
seitwärts gelagert, durchsieben und auf
ausgewiesenen Flächen i. M. 30 cm stark aufbringen und
einebnen.
Menge: 30,000 m2

**01.15.0002 Fräsen Oberboden**
Fräsen Oberboden,
Oberboden in Grünflächen außerhalb des direkten
Baufeldes ca. 10 cm tief fräsen, Bewuchs- und
Wurzelreste
ausharken und für Anlage neue Rasenflächen vorbereiten.
Menge: 30,000 m2

**01.15.0003 Kultivieren Mutterboden**
Kultivieren Mutterboden,
aufgebrachten Mutterboden kultivieren
(Aussammeln von Steinen und Wurzelunkräutern) und
Volldünger einarbeiten.
Menge: 30,000 m2

**01.15.0004 Anlage Rasenfläche**
Anlage Rasenfläche,
Rasenfläche auf ausgewiesener, kultivierter Mutterbodenfläche anlegen. Rasensaat, vollflächig mit einer
kurz wachsenden winterharten und unkrautfreien
Rasenmischung komplett herstellen,
incl. Saatgutlieferung, Einigeln, Abwalzen und erstem
Rasenschnitt.

Saatgutmenge  : 20 gr/qm
Saatgutmischung  : RSM 2.3
(Regel-Saatgut-Mischung für Gebrauchsrasen) o. glw.
Menge: 30,000 m2

#### 01.16 Arbeiten auf Nachweis

*Hinweis: VORBEMERKUNGEN STUNDENLOHNARBEITEN*
Die nachstehend angebotenen Verrechnungssätze werden
unter Beachtung der preisrechtlichen Vorschriften
ermittelt und gelten unabhängig von der Anzahl der
abzurechnenden Stunden.
Stundenlohnarbeiten werden nur auf Anordnung des
Auftraggebers bzw. der Bauleitung ausgeführt!
Verrechnungssatz für Arbeitskraft
Der Verrechnungssatz für die jeweilige Arbeitskraft
umfaßt sämtliche Aufwendungen, insbesondere den
tatsächlichen Lohn einschließlich vermögenswirksamer
Leistungen mit den Zuschlägen für Gemeinkosten
(Sozialkassenbeiträge, Winterbauumlage und dgl.) sowie
Lohn- und Gehaltsnebenkosten und Zuschläge für
Überstunden.
Zuschläge für Nacht-, Sonn- und Feiertagsarbeit werden
gesondert vergütet.
Kleingeräte wie Bohr-, Schleif- und Nagelmaschinen,
sowie Kreis- und Handkreissägen als auch Rohrschneider,
Lötgeräte etc. sind mit dem Verrechnungssatz für die
Arbeitskraft abgegolten!
Verrechnungssatz für Baugerät
Der Verrechnungssatz für das jeweilige Gerät umfaßt
sämtliche Aufwendungen für den Einsatz, insbesondere
Gerätevorhalte- und Betriebsstoffkosten sowie sämtliche
Zuschläge einschließlich der Kosten für das
Bedienungspersonal. Der Verrechnungssatz gilt für das
zum Zeitpunkt des Abrufes einsatzbereit auf der
Baustelle befindliche Baugerät. Vergütet werden die
tatsächlich geleisteten Arbeitsstunden.
Verrechnungssatz für LKW
Der Verrechnungssatz für den jeweiligen LKW umfaßt
sämtliche Aufwendungen für den Einsatz des LKW,
insbesondere Gerätevorhalte- und Betriebsstoffkosten
sowie sämtliche Zuschläge einschließlich der Kosten für
den Fahrer. Der Verrechnungssatz gilt für das zum
Zeitpunkt des Abrufes einsatzbereit auf der Baustelle
befindliche Fahrzeug. Vergütet werden die tatsächlich
geleisteten Arbeitsstunden nach der tatsächlichen
Nutzlast des jeweiligen LKW.
Sämtliche geleisteten Stundenlohnarbeiten sind
gesondert in Form von Leistungsnachweisen
(Tageslohnzetteln) zu belegen und der Bauleitung am
Tage der Ausführung zur Gegenzeichnung vorzulegen.
Nicht abgezeichnete oder verspätet beigebrachte Belege
gelten als nicht anerkannt und werden nicht berechnet!

**01.16.0001 Stundenlohnarbeiten eines Poliers**
Stundenlohnarbeiten eines Poliers oder
Schachtmeisters
Menge: 1,000 Std

**01.16.0002 Stundenlohnarbeiten eines Bauwerkers**
Menge: 1,000 Std

**01.16.0003 Hydraulikbagger**
Hydraulikbaggerstunden mit Kettenfahrwerk und
Tieflöffel, Löffelinhalt über 1 bis 3 m³ inkl.
Bedienung.
Menge: 1,000 Std

**01.16.0004 LKW-Stunden, Nutzlast über 8 bis 12 to**
LKW-Stunden, Nutzlast über 8 bis 12 to, 3-Achser inkl.
Bedienung
Menge: 1,000 Std

**01.16.0005 Bohr- und Abraumhammer ü. 20 kg**
Bohr- oder Abbauhammers über 20 kg inkl. Bedienung.
Menge: 1,000 Std

**01.16.0006 Kompressor**
Fahrbarer Kompressors 3 bis 10 m³/h, schallgedämmt
inkl.
Abbruchhämmern, Schläuchen und Bedienung
Menge: 1,000 Std

**01.16.0007 Verdichtungsgerät 2,5 to**
Verdichtungsgerät 2,5 to inkl. Bedienung
Menge: 1,000 Std
